# Wichmann Brandsch...
Leistungsbeschreibung (GAEB DA XML 3.3, DA81)
Währung: EUR
Erstellt mit: GKPro-Server v10.2.68 T&T Datentechnik GmbH, GAEB-Konverter 10, 08.07.2024

## Wichmann Brandsch...
Datum: 22.06.2022

### Hauptabschnitt 1 Wichmann Instafix® BKI Installationskanal 4-seitig, verzinkt

*Hinweis: Vorbemerkungen System I-30 / I-60 / I-90 / I-120 Kanal*
Der Installationskanal ist gemäß DIN 4102/Teil 11 geprüft und führt einen Verwendbarkeitsnachweis für die Feuerwiderstandsklasse I 30 - I 120 durch eine Allgemeine Bauartgenehmigung.
Der Installationskanal kann an den Stellen in Gebäuden eingesetzt werden, an denen der Schutz der Umgebung (z.B. Flucht- und Rettungswege, Flure, Deckenhohlräume, Doppelböden) vor den Auswirkungen eines Kabelbrandes gefordert ist.
Der Installationskanal wird als industriell vorgefertigtes und funktionsfähiges sowie montagefertiges Bauelement geliefert und muss durchgehend revisionierbar sein. Standardmäßig wird der Installationskanal 4-seitig gefertigt, optional kann er auch 2- oder 3-seitig gefertigt werden. Das Erstellen von Formteilen muss auch bauseits möglich sein.
Der Installationskanal muss staubfrei, schlag- und stoßfest sein.
Er wird standardmäßig aus feuerverzinktem Blech gefertigt, optional kann er auch als Edelstahl-Variante oder in verschiedenen RAL-Tönen gefertigt werden. Die Wandungsdicke des Installationskanals muss
1,6 - 3,0 mm betragen, bei einem Flächengewicht von ca. 6,5 kg/m² bis 10,5 kg/m².
Der Dämmschichtbildner darf nicht herausnehmbar sein.
Der Nachweis der Dauerhaftigkeit des Baustoffes muss durch Eigen- und Fremdüberwachung nachgewiesen sein.
Mindestdicke: Massivwand oder Trennwand = 100 mm
Unterstützungsabstand abgehängt: max. 2100 mm
Unterstützungsabstand Direktmontage: max. 500 mm

Ausführung: 4-seitiger Kanal

| Kanal-Klassifizierung | Breite | Höhe | Wandaufbau | Material Blech | Beschichtung mind. Dicke |
| --- | --- | --- | --- | --- | --- |
| I 30 | < = 600 mm | < = 200 mm | 100 mm Massivwand oder Trennwand | Stahl / Edelstahl / 0,6 mm | 1,0 mm |
| I 30 | < = 1000 mm | < = 500 mm | 100 mm Massivwand oder Trennwand | Stahl / Edelstahl / 1,0 mm | 2,0 mm |
| I 60 | < = 450 mm | < = 150 mm | 150 mm Massivwand | Stahl / Edelstahl / 0,6 mm | 1,0 mm |
| I 60 | < = 500 mm | < = 100 mm | 100 mm Massivwand oder Trennwand | Stahl / Edelstahl / 0,6 mm | 1,0 mm |
| I 90 | < = 600 mm | < = 80 mm | 100 mm Massivwand oder Trennwand | Stahl / Edelstahl / 0,6 mm | 1,0 mm |
| I 90 | < = 400 mm | < = 150 mm | 100 mm Massivwand oder Trennwand | Stahl / Edelstahl / 0,6 mm | 2,0 mm |

I 120  < = 450 mm  < = 120 mm  150 mm Massivwand  Stahl / Edelstahl / 0,6 mm  1,0 mm

Kabelkanalsystem:
Leitfabrikat INSTAFIX ® BKI Installationskanal
4-seitige Ausführung
bestehend aus
- verz. Stahlblech ( alternativ in Edelstahl )
- oder optional weißem Stahlblech (alternativ anderer RAL-Farbton)
0,6 - 1,0 mm dick
Genehmigungsgrundlage:
Zugelassen vom DIBt Berlin unter der Nummer Z-19.301-2523
Einbau gemäß aBG Z-19.30-2524
Bezugsquelle:
Wichmann Brandschutzsysteme GmbH & Co. KG
Siemensstraße 7
57439 Attendorn
Tel.: 02722 / 6382-0
Fax.: 02722 / 6382-299
E-Mail: info@wichmann.biz
www.wichmann.biz

#### Abschnitt 1.1 I-30 / I-60 / I-90 / I-120 - Kanal als Standardbauteil wie unter Pos. 1. beschrieben als Gerader Kanal in 1,0 m oder 2,0 m Länge

**1.1.1 Gerader Kanal 80 x 50 mm; vierseitig; I-30 / I-60 / I-90 / I-120; verzinkt**
Gerader Kanal 80 x 50 mm; vierseitig; I-30 / I-60 / I-90 / I-120; verzinkt
Direkte oder abgehängte Montage an Wand und / oder Decke
Breite: 80 mm
Höhe: 50 mm
liefern und montieren
Menge: 1,000 St

**1.1.2 Gerader Kanal 200 x 50 mm; vierseitig, I-30 / I-60 / I-90 / I-120; verzinkt**
Gerader Kanal 200 x 50 mm; vierseitig, I-30 / I-60 / I-90 / I-120; verzinkt
Direkte oder abgehängte Montage an Wand und / oder Decke
Breite: 200 mm
Höhe: 50 mm
liefern und montieren
Menge: 1,000 St

**1.1.3 Gerader Kanal 260 x 100 mm; vierseitig; I-30 / I-60 / I-90 / I-120; verzinkt**
Gerader Kanal 260 x 100 mm; vierseitig; I-30 / I-60 / I-90 / I-120; verzinkt
Direkte oder abgehängte Montage an Wand und / oder Decke
Breite: 260 mm
Höhe: 100 mm
liefern und montieren
Menge: 1,000 St

**1.1.4 Gerader Kanal 400 x 120 mm; vierseitig; I-30 / I-60 / I-90 / I-120; verzinkt**
Gerader Kanal 400 x 120 mm; vierseitig; I-30 / I-60 / I-90 / I-120; verzinkt
Direkte oder abgehängte Montage an Wand und / oder Decke
Breite: 400 mm
Höhe: 120 mm
liefern und montieren
Menge: 1,000 St

**1.1.5 Gerader Kanal in Sonderabmessung ... mm x ... mm vierseitig; I-30 / I-60 / I-90 / I-120; verzinkt**
Gerader Kanal in Sonderabmessung ... mm x ... mm vierseitig; I-30 / I-60 / I-90 / I-120; verzinkt
Direkte oder abgehängte Montage an Wand und / oder Decke
Breite: ... mm
Höhe: ... mm
liefern und montieren
Menge: 1,000 St

#### Abschnitt 1.2 I-30 / I-60 / I-90 / I-120 - Kanal als Standardbauteil wie unter Pos. 1. beschrieben - hier als Flachwinkel 90°

**1.2.1 Flachwinkel 90°, 80 x 50 mm; für vierseitigen I-30 / I-60 / I-90 / I-120 Kanal; verzinkt**
Flachwinkel 90°, 80 x 50 mm; für vierseitigen I-30 / I-60 / I-90 / I-120 Kanal; verzinkt
Direkte oder abgehängte Montage an Wand und / oder Decke
Breite: 80 mm
Höhe: 50 mm
liefern und montieren
Menge: 1,000 St

**1.2.2 Flachwinkel 90°, 200 x 50 mm; für vierseitigen I-30 / I-60 / I-90 / I-120 Kanal; verzinkt**
Flachwinkel 90°, 200 x 50 mm; für vierseitigen I-30 / I-60 / I-90 / I-120 Kanal; verzinkt
Direkte oder abgehängte Montage an Wand und / oder Decke
Breite: 200 mm
Höhe: 50 mm
liefern und montieren
Menge: 1,000 St

**1.2.3 Flachwinkel 90°, 260 x 100 mm; für vierseitigen I-30 / I-60 / I-90 / I-120 Kanal; verzinkt**
Flachwinkel 90°, 260 x 100 mm; für vierseitigen I-30 / I-60 / I-90 / I-120 Kanal; verzinkt
Direkte oder abgehängte Montage an Wand und / oder Decke
Breite: 260 mm
Höhe: 100 mm
liefern und montieren
Menge: 1,000 St

**1.2.4 Flachwinkel 90°, 400 x 120 mm; für vierseitigen I-30 / I-60 / I-90 / I-120 Kanal; verzinkt**
Flachwinkel 90°, 400 x 120 mm; für vierseitigen I-30 / I-60 / I-90 / I-120 Kanal; verzinkt
Direkte oder abgehängte Montage an Wand und / oder Decke
Breite: 400 mm
Höhe: 120 mm
liefern und montieren
Menge: 1,000 St

**1.2.5 Flachwinkel 30° / 45° / 60° / 90°, Sonderabmessung ... mm x ... mm; für vierseitigen I-30 / I-60 / I-90 / I-120 Kanal; verzinkt**
Flachwinkel 30° / 45° / 60° / 90°, Sonderabmessung ... mm x ... mm; für vierseitigen I-30 / I-60 / I-90 / I-120 Kanal; verzinkt
Direkte oder abgehängte Montage an Wand und / oder Decke
Breite: ... mm
Höhe: ... mm
liefern und montieren
Menge: 1,000 St

#### Abschnitt 1.3 I-30 / I-60 / I-90 / I-120 - Kanal als Standardbauteil wie unter Pos. 1. beschrieben - hier als Innenecke 90°

**1.3.1 Innenecke 90°, 80 x 50 mm; für vierseitigen I-30 / I-60 / I-90 / I-120 Kanal; verzinkt**
Innenecke 90°, 80 x 50 mm; für vierseitigen I-30 / I-60 / I-90 / I-120 Kanal; verzinkt
Direkte oder abgehängte Montage an Wand und / oder Decke
Breite: 80 mm
Höhe: 50 mm
liefern und montieren
Menge: 1,000 St

**1.3.2 Innenecke 90°, 200 x 50 mm; für vierseitigen I-30 / I-60 / I-90 / I-120 Kanal; verzinkt**
Innenecke 90°, 200 x 50 mm; für vierseitigen I-30 / I-60 / I-90 / I-120 Kanal; verzinkt
Direkte oder abgehängte Montage an Wand und / oder Decke
Breite: 200 mm
Höhe: 50 mm
liefern und montieren
Menge: 1,000 St

**1.3.3 Innenecke 90°, 260 x 100 mm; für vierseitigen I-30 / I-60 / I-90 / I-120 Kanal; verzinkt**
Innenecke 90°, 260 x 100 mm; für vierseitigen I-30 / I-60 / I-90 / I-120 Kanal; verzinkt
Direkte oder abgehängte Montage an Wand und / oder Decke
Breite: 260 mm
Höhe: 100 mm
liefern und montieren
Menge: 1,000 St

**1.3.4 Innenecke 90°, 400 x 120 mm; für vierseitigen I-30 / I-60 / I-90 / I-120 Kanal; verzinkt**
Innenecke 90°, 400 x 120 mm; für vierseitigen I-30 / I-60 / I-90 / I-120 Kanal; verzinkt
Direkte oder abgehängte Montage an Wand und / oder Decke
Breite: 400 mm
Höhe: 120 mm
liefern und montieren
Menge: 1,000 St

**1.3.5 Innenecke 30° / 45° / 60° / 90°, Sonderabmessung ... mm x ... mm; für vierseitigen I-30 / I-60 / I-90 / I-120 Kanal; verzinkt**
Innenecke 30° / 45° / 60° / 90°, Sonderabmessung ... mm x ... mm; für vierseitigen I-30 / I-60 / I-90 / I-120 Kanal; verzinkt
Direkte oder abgehängte Montage an Wand und / oder Decke
Breite: ... mm
Höhe: ... mm
liefern und montieren
Menge: 1,000 St

#### Abschnitt 1.4 I-30 / I-60 / I-90 / I-120 - Kanal als Standardbauteil wie unter Pos. 1. beschrieben - hier als Außenecke 90°

**1.4.1 Außenecke 90°, 80 x 50 mm; für vierseitigen I-30 / I-60 / I-90 / I-120 Kanal; verzinkt**
Außenecke 90°, 80 x 50 mm; für vierseitigen I-30 / I-60 / I-90 / I-120 Kanal; verzinkt
Direkte oder abgehängte Montage an Wand und / oder Decke
Breite: 80 mm
Höhe: 50 mm
liefern und montieren
Menge: 1,000 St

**1.4.2 Außenecke 90°, 200 x 50 mm; für vierseitigen I-30 / I-60 / I-90 / I-120 Kanal; verzinkt**
Außenecke 90°, 200 x 50 mm; für vierseitigen I-30 / I-60 / I-90 / I-120 Kanal; verzinkt
Direkte oder abgehängte Montage an Wand und / oder Decke
Breite: 200 mm
Höhe: 50 mm
liefern und montieren
Menge: 1,000 St

**1.4.3 Außenecke 90°, 260 x 100 mm; für vierseitigen I-30 / I-60 / I-90 / I-120 Kanal; verzinkt**
Außenecke 90°, 260 x 100 mm; für vierseitigen I-30 / I-60 / I-90 / I-120 Kanal; verzinkt
Direkte oder abgehängte Montage an Wand und / oder Decke
Breite: 260 mm
Höhe: 100 mm
liefern und montieren
Menge: 1,000 St

**1.4.4 Außenecke 90°, 400 x 120 mm; für vierseitigen I-30 / I-60 / I-90 / I-120 Kanal; verzinkt**
Außenecke 90°, 400 x 120 mm; für vierseitigen I-30 / I-60 / I-90 / I-120 Kanal; verzinkt
Direkte oder abgehängte Montage an Wand und / oder Decke
Breite: 400 mm
Höhe: 120 mm
liefern und montieren
Menge: 1,000 St

**1.4.5 Außenecke 30° / 45° / 60° / 90°, Sonderabmessung ... mm x ... mm; für vierseitigen I-30 / I-60 / I-90 / I-120 Kanal; verzinkt**
Außenecke 30° / 45° / 60° / 90°, Sonderabmessung ... mm x ... mm; für vierseitigen I-30 / I-60 / I-90 / I-120 Kanal; verzinkt
Direkte oder abgehängte Montage an Wand und / oder Decke
Breite: ... mm
Höhe: ... mm
liefern und montieren
Menge: 1,000 St

#### Abschnitt 1.5 I-30 / I-60 / I-90 / I-120 - Kanal als Standardbauteil wie unter Pos. 1. beschrieben - hier als T-Stück L1/L2 = 50

**1.5.1 T-Stück L1/L2 = 50, 80 x 50 mm; für vierseitigen I-30 / I-60 / I-90 / I-120 Kanal; verzinkt**
T-Stück L1/L2 = 50, 80 x 50 mm; für vierseitigen I-30 / I-60 / I-90 / I-120 Kanal; verzinkt
Direkte oder abgehängte Montage an Wand und / oder Decke
Breite: 80 mm
Höhe: 50 mm
liefern und montieren
Menge: 1,000 St

**1.5.2 T-Stück L1/L2 = 50, 200 x 50 mm; für vierseitigen I-30 / I-60 / I-90 / I-120 Kanal; verzinkt**
T-Stück L1/L2 = 50, 200 x 50 mm; für vierseitigen I-30 / I-60 / I-90 / I-120 Kanal; verzinkt
Direkte oder abgehängte Montage an Wand und / oder Decke
Breite: 200 mm
Höhe: 50 mm
liefern und montieren
Menge: 1,000 St

**1.5.3 T-Stück L1/L2 = 50, 260 x 100 mm; für vierseitigen I-30 / I-60 / I-90 / I-120 Kanal; verzinkt**
T-Stück L1/L2 = 50, 260 x 100 mm; für vierseitigen I-30 / I-60 / I-90 / I-120 Kanal; verzinkt
Direkte oder abgehängte Montage an Wand und / oder Decke
Breite: 260 mm
Höhe: 100 mm
liefern und montieren
Menge: 1,000 St

**1.5.4 T-Stück L1/L2 = 50, 400 x 120 mm; für vierseitigen I-30 / I-60 / I-90 / I-120 Kanal; verzinkt**
T-Stück L1/L2 = 50, 400 x 120 mm; für vierseitigen I-30 / I-60 / I-90 / I-120 Kanal; verzinkt
Direkte oder abgehängte Montage an Wand und / oder Decke
Breite: 400 mm
Höhe: 120 mm
liefern und montieren
Menge: 1,000 St

**1.5.5 T-Stück L1/L2 = 50, Sonderabmessung ... mm x ... mm; für vierseitigen I-30 / I-60 / I-90 / I-120 Kanal; verzinkt**
T-Stück L1/L2 = 50, Sonderabmessung ... mm x ... mm; für vierseitigen I-30 / I-60 / I-90 / I-120 Kanal; verzinkt
Direkte oder abgehängte Montage an Wand und / oder Decke
Breite: ... mm
Höhe: ... mm
liefern und montieren
Menge: 1,000 St

#### Abschnitt 1.6 Kanalabhängungen, Wandanschlüsse, Laibungen, Revisionsöffnungen u. a. für I-30 / I-60 / I-90 / I-120 - Kanal

**1.6.1 Kanalabhängung für vierseitigen I-30 / I-60 / I-90 / I-120 Kanal alle Größen, gemäß ABG wie unter Pos. 1 beschrieben**
Kanalabhängung für vierseitigen I-30 / I-60 / I-90 / I-120 Kanal alle Größen
Breite: ... mm
Höhe: ... mm
liefern und montieren
Menge: 1,000 St

**1.6.2 Wandanschluss an Trennwand erstellen, Mauerwerk oder Beton gemäß ABG wie unter Pos. 1. beschrieben**
Wandanschluss für vierseitigen I-30 / I-60 / I-90 / I-120 Kanal alle Größen
Breite: ... mm
Höhe: ... mm
liefern und montieren
Menge: 1,000 St

**1.6.3 Laibung in Trennwand erstellen + Mineralwolle gemäß ABG wie unter Pos. 1. beschrieben**
Laibung in Trennwand für vierseitigen I-30 / I-60 / I-90 / I-120 Kanal alle Größen
Breite: ... mm
Höhe: ... mm
liefern und montieren
Menge: 1,000 St

**1.6.4 Laibung in Massivwand erstellen + Mineralwolle bzw. Brandschutzmörtel MIII gemäß ABG wie unter Pos. 1. beschrieben**
Laibung für Massivwand für vierseitigen I-30 / I-60 / I-90 / I-120 Kanal alle Größen
Breite: ... mm
Höhe: ... mm
liefern und montieren
Menge: 1,000 St

**1.6.5 Kabeleintritt / -austritt aus I-30 / I-60 / I-90 / I-120 - Kanal gemäß ABG wie unter Pos. 1. beschrieben**
Kabeleintritt / -austritt für vierseitigen I-30 / I-60 / I-90 / I-120 Kanal alle Größen
Breite: ... mm
Höhe: ... mm
liefern und montieren
Menge: 1,000 St

**1.6.6 Revisionsöffnung im I-30 / I-60 / I-90 / I-120 - Kanal gemäß ABG wie unter Pos. 1. beschrieben**
Revisionsöffnung im vierseitigen I-30 / I-60 / I-90 / I-120 Kanal alle Größen
Breite: ... mm
Höhe: ... mm
liefern und montieren
Menge: 1,000 St

**1.6.7 Potentialausgleich im I-30 / I-60 / I-90 / I-120 - Kanal gemäß ABG wie unter Pos. 1. beschrieben**
Potentialausgleich durch Erdungsklammern im vierseitigen I-30 / I-60 / I-90 / I-120 Kanal
alle Größen
liefern und montieren
Menge: 1,000 St

**1.6.8 Dichtungsband im I-30 / I-60 / I-90 / I-120 - Kanal gemäß ABG wie unter Pos. 1. beschrieben**
Dichtungsband im 4-seitigen I-30 / I-60 / I-90 / I-120 Kanal alle Größen
liefern und montieren
Menge: 1,000 St

#### Abschnitt 1.7 I-30 / I-60 / I-90 / I-120 - Kanal als Standardbauteil wie unter Pos. 1. beschrieben - hier als Abschlusskappe

**1.7.1 Abschlusskappe, 80 x 50 mm; für vierseitigen I-30 / I-60 / I-90 / I-120 Kanal; verzinkt**
Abschlusskappe, 80 x 50 mm; für vierseitigen I-30 / I-60 / I-90 / I-120 Kanal; verzinkt
Breite: 80 mm
Höhe: 50 mm
liefern und montieren
Menge: 1,000 St

**1.7.2 Abschlusskappe, 200 x 50 mm; für vierseitigen I-30 / I-60 / I-90 / I-120 Kanal; verzinkt**
Abschlusskappe, 200 x 50 mm; für vierseitigen I-30 / I-60 / I-90 / I-120 Kanal; verzinkt
Breite: 200 mm
Höhe: 50 mm
liefern und montieren
Menge: 1,000 St

**1.7.3 Abschlusskappe, 260 x 100 mm; für vierseitigen I-30 / I-60 / I-90 / I-120 Kanal; verzinkt**
Abschlusskappe, 260 x 100 mm; für vierseitigen I-30 / I-60 / I-90 / I-120 Kanal; verzinkt
Breite: 260 mm
Höhe: 100 mm
liefern und montieren
Menge: 1,000 St

**1.7.4 Abschlusskappe, 400 x 120 mm; für vierseitigen I-30 / I-60 / I-90 / I-120 Kanal; verzinkt**
Abschlusskappe, 400 x 120 mm; für vierseitigen I-30 / I-60 / I-90 / I-120 Kanal; verzinkt
Breite: 400 mm
Höhe: 120 mm
liefern und montieren
Menge: 1,000 St

**1.7.5 Abschlusskappe, Sonderabmessung ... mm x ... mm; für vierseitigen I-30 / I-60 / I-90 / I-120 Kanal; verzinkt**
Abschlusskappe, Sonderabmessung ... mm x ... mm;
für vierseitigen I-30 / I-60 / I-90 / I-120 Kanal; verzinkt
Breite: ... mm
Höhe: ... mm
liefern und montieren
Menge: 1,000 St

#### Abschnitt 1.8 I-30 / I-60 / I-90 / I-120 - Kanal als Standardbauteil wie unter Pos. 1. beschrieben - hier als Wandanschlusskragen

**1.8.1 Wandanschlusskragen, 80 x 50 mm; für vierseitigen I-30 / I-60 / I-90 / I-120 Kanal; verzinkt**
Wandanschlusskragen, 80 x 50 mm; für vierseitigen I-30 / I-60 / I-90 / I-120 Kanal; verzinkt
Breite: 80 mm
Höhe: 50 mm
liefern und montieren
Menge: 1,000 St

**1.8.2 Wandanschlusskragen, 200 x 50 mm; für vierseitigen I-30 / I-60 / I-90 / I-120 Kanal; verzinkt**
Wandanschlusskragen, 200 x 50 mm; für vierseitigen I-30 / I-60 / I-90 / I-120 Kanal; verzinkt
Breite: 200 mm
Höhe: 50 mm
liefern und montieren
Menge: 1,000 St

**1.8.3 Wandanschlusskragen, 260 x 100 mm; für vierseitigen I-30 / I-60 / I-90 / I-120 Kanal; verzinkt**
Wandanschlusskragen, 260 x 100 mm; für vierseitigen I-30 / I-60 / I-90 / I-120 Kanal; verzinkt
Breite: 260 mm
Höhe: 100 mm
liefern und montieren
Menge: 1,000 St

**1.8.4 Wandanschlusskragen, 400 x 120 mm; für vierseitigen I-30 / I-60 / I-90 / I-120 Kanal; verzinkt**
Wandanschlusskragen, 400 x 120 mm; für vierseitigen I-30 / I-60 / I-90 / I-120 Kanal; verzinkt
Breite: 400 mm
Höhe: 120 mm
liefern und montieren
Menge: 1,000 St

**1.8.5 Wandanschlusskragen, Sonderabmessung ... mm x ... mm; für vierseitigen I-30 / I-60 / I-90 / I-120 Kanal; verzinkt**
Wandanschlusskragen, Sonderabmessung ... mm x ... mm; für vierseitigen I-30 / I-60 / I-90 / I-120 Kanal; verzinkt
Breite: ... mm
Höhe: ... mm
liefern und montieren
Menge: 1,000 St
